# Bezeichnung
Leistungsbeschreibung (GAEB 90, DA81)
Währung: EUR

## Bezeichnung

**10 D0-Sicherungs-Lasttrennschalter 1 polig**
D0-Sicherungs-Lasttrennschalter 1 polig
DIN EN 60947, IEC 60947-3, IEC 60269-3
DIN VDE 0660 Teil 107, DIN VDE 0636 Teil 41
DIN VDE 0638, DIN VDE 43880
400V~, 63A, AC22B, 50kA
mit Sicherungsüberwachung und Fehlermeldesystem mit 2
Relais
opto-elektronische Störanzeige als Blinkmelder
schraubkappenlose Stecktechnik
beidseitig einspeisbar, abschließbar, plombierbar
sichtbarer Paßeinsatz
bestückt mit:
Blinkstecker, entnehmbar mit Fingerschutz
D0-Sicherungseinsatz nach Erfordernis 1...63A
(z.B. Schaltgeräte TYTAN II Hauptschutz entsprechen den
Anforderungen)
Menge: 0,000 St

**20 D0-Sicherungs-Lasttrennschalter 2 polig**
D0-Sicherungs-Lasttrennschalter 2 polig
DIN EN 60947, IEC 60947-3, IEC 60269-3
DIN VDE 0660 Teil 107, DIN VDE 0636 Teil 41
DIN VDE 0638, DIN VDE 43880
400V~, 63A, AC22B, 50kA
mit Sicherungsüberwachung und Fehlermeldesystem mit 2
Relais
opto-elektronische Störanzeige als Blinkmelder
schraubkappenlose Stecktechnik
beidseitig einspeisbar, abschließbar, plombierbar
sichtbarer Paßeinsatz
bestückt mit:
Blinkstecker, entnehmbar mit Fingerschutz
D0-Sicherungseinsatz nach Erfordernis
1...63A
(z.B. Schaltgeräte TYTAN II Hauptschutz entsprechen den
Anforderungen)
Menge: 0,000 St

**30 D0-Sicherungs-Lasttrennschalter 3 polig**
D0-Sicherungs-Lasttrennschalter 3 polig
DIN EN 60947, IEC 60947-3, IEC 60269-3
DIN VDE 0660 Teil 107, DIN VDE 0636 Teil 41
DIN VDE 0638, DIN VDE 43880
400V~, 63A, AC22B, 50kA
mit Sicherungsüberwachung und
Fehlermeldesystem mit 2 Relais
opto-elektronische Störanzeige als Blinkmelder
schraubkappenlose Stecktechnik
beidseitig einspeisbar, abschließbar, plombierbar
sichtbarer Paßeinsatz
bestückt mit:
Blinkstecker, entnehmbar mit Fingerschutz
D0-Sicherungseinsatz nach Erfordernis 1...63A
(z.B. Schaltgeräte TYTAN II Hauptschutz entsprechen den
Anforderungen)
Menge: 0,000 St

**40 D0-Sicherungs-Lasttrennschalter 1 polig+N**
D0-Sicherungs-Lasttrennschalter 1 polig+N
DIN EN 60947, IEC 60947-3, IEC 60269-3
DIN VDE 0660 Teil 107, DIN VDE 0636 Teil 41
DIN VDE 0638, DIN VDE 43880
400V~, 63A, AC22B, 50kA
mit Sicherungsüberwachung und Fehlermeldesystem mit 2
Relais
opto-elektronische Störanzeige als Blinkmelder
schraubkappenlose Stecktechnik
beidseitig einspeisbar, abschließbar, plombierbar
sichtbarer Paßeinsatz
bestückt mit:
Blinkstecker, entnehmbar mit Fingerschutz
D0-Sicherungseinsatz nach Erfordernis 1...63A
(z.B. Schaltgeräte TYTAN II Hauptschutz entsprechen den
Anforderungen)
Menge: 0,000 St

**50 D0-Sicherungs-Lasttrennschalter 3 polig+N**
D0-Sicherungs-Lasttrennschalter 3 polig+N
DIN EN 60947, IEC 60947-3, IEC 60269-3
DIN VDE 0660 Teil 107, DIN VDE 0636 Teil 41
DIN VDE 0638, DIN VDE 43880
400V~, 63A, AC22B, 50kA
mit Sicherungsüberwachung und Fehlermeldesystem mit 2
Relais
opto-elektronische Störanzeige als Blinkmelder
schraubkappenlose Stecktechnik
beidseitig einspeisbar, abschließbar, plombierbar
sichtbarer Paßeinsatz
bestückt mit:
Blinkstecker, entnehmbar mit Fingerschutz
D0-Sicherungseinsatz nach Erfordernis 1...63A
(z.B. Schaltgeräte TYTAN II Hauptschutz entsprechen den
Anforderungen)
Menge: 0,000 St

**60 Reservebox für Hutschiene 35mm 1A**
Reservebox für Hutschiene 35mm 1A
nach DIN EN 50022 mit:
3 X Blinkstecker + D0 Sicherungseinsatz zur sofortigen
Wiedereinschaltung
Menge: 0,000 St

**70 Reservebox für Hutschiene 35mm 2A**
Reservebox für Hutschiene 35mm 2A
nach DIN EN 50022 mit:
3 X Blinkstecker + D0 Sicherungseinsatz zur sofortigen
Wiedereinschaltung
Menge: 0,000 St

**80 Reservebox für Hutschiene 35mm 4A**
Reservebox für Hutschiene 35mm 4A
nach DIN EN 50022 mit:
3 X Blinkstecker + D0 Sicherungseinsatz zur sofortigen
Wiedereinschaltung
Menge: 0,000 St

**90 Reservebox für Hutschiene 35mm 6A**
Reservebox für Hutschiene 35mm 6A
nach DIN EN 50022 mit:
3 X Blinkstecker + D0 Sicherungseinsatz zur sofortigen
Wiedereinschaltung
Menge: 0,000 St

**100 Reservebox für Hutschiene 35mm 10A**
Reservebox für Hutschiene 35mm 10A
nach DIN EN 50022 mit:
3 X Blinkstecker + D0 Sicherungseinsatz zur sofortigen
Wiedereinschaltung
Menge: 0,000 St

**110 Reservebox für Hutschiene 35mm 13A**
Reservebox für Hutschiene 35mm 13A
nach DIN EN 50022 mit:
3 X Blinkstecker + D0 Sicherungseinsatz zur sofortigen
Wiedereinschaltung
Menge: 0,000 St

**120 Reservebox für Hutschiene 35mm 16A**
Reservebox für Hutschiene 35mm 16A
nach DIN EN 50022 mit:
3 X Blinkstecker + D0 Sicherungseinsatz zur sofortigen
Wiedereinschaltung
Menge: 0,000 St

**130 Reservebox für Hutschiene 35mm 20A**
Reservebox für Hutschiene 35mm 20A
nach DIN EN 50022 mit:
3 X Blinkstecker + D0 Sicherungseinsatz zur sofortigen
Wiedereinschaltung
Menge: 0,000 St

**140 Reservebox für Hutschiene 35mm 25A**
Reservebox für Hutschiene 35mm 25A
nach DIN EN 50022 mit:
3 X Blinkstecker + D0 Sicherungseinsatz zur sofortigen
Wiedereinschaltung
Menge: 0,000 St

**150 Reservebox für Hutschiene 35mm 32A**
Reservebox für Hutschiene 35mm 32A
nach DIN EN 50022 mit:
3 X Blinkstecker + D0 Sicherungseinsatz zur sofortigen
Wiedereinschaltung
Menge: 0,000 St

**160 Reservebox für Hutschiene 35mm 35A**
Reservebox für Hutschiene 35mm 35A
nach DIN EN 50022 mit:
3 X Blinkstecker + D0 Sicherungseinsatz zur sofortigen
Wiedereinschaltung
Menge: 0,000 St

**170 Reservebox für Hutschiene 35mm 40A**
Reservebox für Hutschiene 35mm 40A
nach DIN EN 50022 mit:
3 X Blinkstecker + D0 Sicherungseinsatz zur sofortigen
Wiedereinschaltung
Menge: 0,000 St

**180 Reservebox für Hutschiene 35mm 50A**
Reservebox für Hutschiene 35mm 50A
nach DIN EN 50022 mit:
3 X Blinkstecker + D0 Sicherungseinsatz zur sofortigen
Wiedereinschaltung
Menge: 0,000 St

**190 Reservebox für Hutschiene 35mm 63A**
Reservebox für Hutschiene 35mm 63A
nach DIN EN 50022 mit:
3 X Blinkstecker + D0 Sicherungseinsatz zur sofortigen
Wiedereinschaltung
Menge: 0,000 St

**200 Wiedereinschaltsperre Schließung rot**
Wiedereinschaltsperre Schließung rot
in der Klickbox für Hutschiene 35mm nach DIN EN 50022
Menge: 0,000 St

**210 Wiedereinschaltsperre Schließung gelb**
Wiedereinschaltsperre Schließung gelb
in der Klickbox für Hutschiene 35mm nach DIN EN 50022
Menge: 0,000 St

**220 Wiedereinschaltsperre Schließung schwarz**
Wiedereinschaltsperre Schließung schwarz
in der Klickbox für Hutschiene 35mm nach DIN EN 50022
Menge: 0,000 St

**230 Wiedereinschaltsperre Schließung grün**
Wiedereinschaltsperre Schließung grün
in der Klickbox für Hutschiene 35mm nach DIN EN 50022
Menge: 0,000 St

**240 Wiedereinschaltsperre Schließung blau**
Wiedereinschaltsperre Schließung blau
in der Klickbox für Hutschiene 35mm nach DIN EN 50022
Menge: 0,000 St
